# Neubau SM Kaiserslautern
Angebotsaufforderung (GAEB DA XML 3.2, DA83)
Projekt: 732
Währung: EUR
Vergabeart: Offenes Verfahren
Eröffnung: 14.08.2026 10:00:00
Ende der Zuschlagsfrist: 13.10.2026
Auftraggeber: LBM Rheinland-Pfalz, Zentrale, Landesbetrieb Mobilität Rheinland-Pfalz, LBM RP,Friedrich-Eber.20, 56068 Koblenz, Friedrich-Ebert-Ring 14-20, 56068 Koblenz, Telefon 0261 3029-0, E-Mail lbm@lbm.rlp.de
Erstellt mit: GXML Toolbox V3.3 R20210630, iTWO_64 V12.0.618, 10.07.2026

## 0080 BG-Sanitär
Datum: 10.07.2026

### Bereich 01 Sanitäranlagen

#### Abschnitt 01.01 Schmutzwasserleitungen

**01.01.0001 Abflussrohr DN 56**
Schalldämmendes und Luftschallreduziertes Hausabflußsystem nach DIN EN 12056.
Rohre und Formstücke aus mineralstoffverstärkten PE-S2. Zur Verbindung zwischen Schallschutzrohren und Formstücken
werden hauptsächlich Edelstahlverbinder
oder in Ausnahmefällen Elektroschweißmuffen verwendet. Einschließlich aller
Zuschläge für Paßstücke, Verschnitt,
Rohrbefestigungen mit Schalldämmeinlage
aus Profilgummi nach DIN 4109, Montageschienen und zugelassenen Dübeln, liefern
und montieren.

Verlegen als Schmutzwasserleitung nach
DIN 1986 und DIN/EN 12056,
Nennweite:  DN 56
Einschließlich Ablängen, Ausrichten, Haltern sowie Maßnahmen zur Aufnahme der
temperaturabhängigen Längenänderderungen.

angebotenes Fabrikat: '....................................................' vom Bieter einzutragen
Menge: 20,000 m

**01.01.0002 wie vor, DN 70**
Abflußrohr wie vor beschrieben,
DN 70,
liefern und montieren
Menge: 15,000 m

**01.01.0003 wie vor, DN 100**
Abflußrohr wie vor beschrieben,
DN 100,
liefern und montieren
Menge: 26,000 m

**01.01.0004 Bogen DN 56**
Bogen aller Winkelgrade
DN 56,
als Zulage liefern und montieren
Menge: 47,000 St

**01.01.0005 Bogen DN 70**
Bogen aller Winkelgrade
DN 70,
als Zulage liefern und montieren
Menge: 15,000 St

**01.01.0006 DN 100**
Bogen aller Winkelgrade
DN 100,
als Zulage liefern und montieren
Menge: 22,000 St

**01.01.0007 Übergangsmuffe DN 56**
Übergangsmuffe, einschl. Dichtung,
DN 56,
als Zulage liefern und montieren
Menge: 2,000 St

**01.01.0008 Übergangsstücke DN 70/56**
Übergangsstück
DN 70/56,
als Zulage liefern und montieren
Menge: 5,000 St

**01.01.0009 Ubergangsstücke DN 100/56**
Übergangsstück
DN 100/56
als Zulage liefern und montieren
Menge: 14,000 St

**01.01.0010 Übergangsstücke DN 100/70**
Übergangsstück
DN 100/70
als Zulage liefern und montieren
Menge: 4,000 St

**01.01.0011 Abzweige DN 56/56**
Abzweig aller Winkelgrade,
DN 56/56,
als Zulage liefern und montieren
Menge: 4,000 St

**01.01.0012 Abzweige DN 70/56**
Abzweig aller Winkelgrade,
DN 70/56,
als Zulage liefern und montieren
Menge: 5,000 St

**01.01.0013 Abzweige DN 70/70**
Abzweig aller Winkelgrade,
DN 70/70,
als Zulage liefern und montieren
Menge: 3,000 St

**01.01.0014 Abzweige DN 100/56**
Abzweig aller Winkelgrade,
DN 100/56,
als Zulage liefern und montieren
Menge: 5,000 St

**01.01.0015 Abzweige DN 100/100**
Abzweig aller Winkelgrade,
DN 100/100,
als Zulage liefern und montieren
Menge: 8,000 St

**01.01.0016 Reinigungsrohr DN 70**
Reinigungsrohr mit Schraubdeckel,
DN 70,
als Zulage liefern und montieren
Menge: 1,000 St

**01.01.0017 Reinigungsrohr DN 100**
Reinigungsrohr mit Schraubdeckel,
DN 100,
als Zulage liefern und montieren
Menge: 3,000 St

**01.01.0018 Verbinder DN 56**
Verbinder, DN 56,
Spannhülse aus nichtrostendem
Chromstahl, Dichtmanschette aus APTK,
liefern und montieren
Menge: 95,000 St

**01.01.0019 Verbinder DN 70**
Verbinder, DN 70,
Spannhülse aus nichtrostendem
Chromstahl, Dichtmanschette aus APTK,
liefern und montieren
Menge: 35,000 St

**01.01.0020 Verbinder DN 100**
Verbinder, DN 100,
Spannhülse aus nichtrostendem
Chromstahl, Dichtmanschette aus APTK,
liefern und montieren
Menge: 45,000 St

**01.01.0021 Elektro-Schweissmuffe DN 56**
Elektro-Schweißmuffe
DN 56
liefern und montieren
Menge: 10,000 St

**01.01.0022 Elektro-Schweissmuffe DN 70**
Elektro-Schweißmuffe
DN 70
liefern und montieren
Menge: 5,000 St

**01.01.0023 Elektro-Schweissmuffe DN100**
Elektro-Schweißmuffe
DN 100,
liefern und montieren
Menge: 10,000 St

**01.01.0024 Anschluss an Dunsthut herst. DN 100**
Anschluß an vorhandenen Dunsthut aus
Kunststoff herstellen
DN 100
Einschl. allem erforderl. Anschlußmaterial.
Menge: 4,000 St

**01.01.0025 Grundleitungsanschluß herstellen**
Anschluß an die Grundleitung aus
PVC-Kanalrohr herstellen,
Nennweite:  DN 100
einschl. dem Freilegen und Entfernen
des Bauzeitdeckels an der Grundleitung.
Menge: 16,000 St

**01.01.0026 Rohrschott 90 Plus DN 30/56**
Rohrabschottung mit der Feuerwiderstandsklasse R90, zum Schutz vor
Ausbreitung von Feuer und Rauch,
geeignet für Abwasserleitungen zum Einbau
an / in Decken und Wänden (teilweise
oder ganz eingemörtelt) sowie zum
schrägen Einbau an / in Decken und
Wänden (teilweise oder ganz eingemörtelt), Einbau mit Nullabstand zu
anderen geprüften Leistungssytemen
mit Nullabstand, liefern und montieren.

Nennweite:  DN 30/56
Einschliesslich zugelassener Schalldämmeinlage und Kennzeichnungsschild sowie Befestigungsmaterial.

angebotenes Fabrikat: '....................................................' vom Bieter einzutragen
Menge: 4,000 St

**01.01.0027 wie vor, DN 70**
Rohrabschottung mit Schalldämmeinlage
desgl. wie vor, liefern und montieren,
jedoch
Nennweite:  DN 70
Menge: 2,000 St

**01.01.0028 wie vor, DN 100**
Rohrabschottung mit Schalldämmeinlage
desgl. wie vor, liefern und montieren,
jedoch
Nennweite:  DN 100
Menge: 2,000 St

**01.01.0029 Schutzschlauch DN 50/4 mm**
Luft- und Körperschalldämmung und zur Verhinderung
von Schwitzwasserbildung DIN 4140 Teil 2 an
Schutzwasserleitungen, liefern und montieren.

Die Dämmung besteht aus:
PE-beschichtetem Polyestervlies,
verschweißt zu Isolierschlächen zur
akustischen Entkoppelung von
Abwasserleitungen, dazu passende
Formteile für Abzweige und passende
Isolierstreifen,
einschl. aller Bögen, Abzweige, Rohrbefestigungenspunkte etc. dämmen.
Brandverhalten nach DIN 4102 Teil 1
Baustoffklasse B 2,
Wärmeleitfähigkeit:  0,0375 W/mK
bei einer Mitteltemperatur:  +10 °C
max. Mediumstemperatur:  115 °C
Restschallwert (HT) 25 dB(A)
verlegen nach Herstellerangaben.
Rohraußendurchmesser:  58 mm
Dämmschichtdicke:  4 mm

angebotenes Fabrikat: '....................................................' vom Bieter einzutragen
Menge: 20,000 m

**01.01.0030 SW wie vor, DN 70**
Dämmung der Schmutzwasserleitungen wie
vor beschrieben liefern und montieren,
jedoch
Rohraussendurchmesser (DN 70) 75 mm.
Menge: 15,000 m

**01.01.0031 SW wie vor, DN 100**
Dämmung der Schmutzwasserleitungen wie
vor beschrieben liefern und montieren,
jedoch
Rohraussendurchmesser (DN 100) 110 mm.
Menge: 26,000 m

#### Abschnitt 01.02 Regenwasserleitungen

**01.02.0001 Abflussrohr DN 70**
Schalldämmendes und Luftschallreduziertes Hausabflußsystem nach DIN EN 12056.
Rohre und Formstücke aus mineralstoffverstärkten PE-S2. Zur Verbindung zwischen Schallschutzrohren und Formstücken
werden hauptsächlich Edelstahlverbinder
oder in Ausnahmefällen Elektroschweißmuffen verwendet. Einschließlich aller
Zuschläge für Paßstücke, Verschnitt,
Rohrbefestigungen mit Schalldämmeinlage
aus Profilgummi nach DIN 4109, Montageschienen und zugelassenen Dübeln, liefern
und montieren.

Verlegen als Schmutzwasserleitung nach
DIN 1986 und DIN/EN 12056,
Nennweite:  DN 70
Einschließlich Ablängen, Ausrichten, Haltern sowie Maßnahmen zur Aufnahme der
temperaturabhängigen Längenänderderungen.

angebotenes Fabrikat: '....................................................' vom Bieter einzutragen
Menge: 18,000 m

**01.02.0002 Bogen DN 70**
Bogen aller Winkelgrade
DN 70,
als Zulage liefern und montieren
Menge: 16,000 St

**01.02.0003 Übergangsstücke DN 100/70**
Übergangsstück
DN 100/70
als Zulage liefern und montieren
Menge: 2,000 St

**01.02.0004 Verbinder DN 70**
Verbinder, DN 70,
Spannhülse aus nichtrostendem
Chromstahl, Dichtmanschette aus APTK,
liefern und montieren
Menge: 5,000 St

**01.02.0005 Elektro-Schweissmuffe DN 70**
Elektro-Schweißmuffe
DN 70
liefern und montieren
Menge: 37,000 St

**01.02.0006 Anschluss Flachdacheinlauf herst.**
Anschluß an vorhandenen Flachdacheinlauf aus
Kunststoff herstellen
DN 70
Einschl. allem erforderl. Anschlußmaterial.
Menge: 2,000 St

**01.02.0007 Grundleitungsanschluß herstellen**
Anschluß an die Grundleitung aus
PVC-Kanalrohr herstellen,
Nennweite:  DN 100
einschl. dem Freilegen und Entfernen
des Bauzeitdeckels an der Grundleitung.
Menge: 2,000 St

**01.02.0008 Rohrschott 90 Plus DN 70**
Rohrabschottung mit der Feuerwiderstandsklasse R90, zum Schutz vor
Ausbreitung von Feuer und Rauch,
geeignet für db20 und PE Abwasserleitungen zum Einbau an / in Decken und
Wänden (teilweise oder ganz eingemörtelt) sowie zum schrägen Einbau
an / in Decken und Wänden (teilweise oder ganz eingemörtelt), Einbau mit Nullabstand zu anderen geprüften Leistungssytemen mit Nullabstand, liefern und montieren.

Nennweite:  DN 70
Einschliesslich zugelassener Schalldämmeinlage und Kennzeichnungsschild sowie Befestigungsmaterial.

angebotenes Fabrikat: '....................................................' vom Bieter einzutragen
Menge: 2,000 St

#### Abschnitt 01.03 Abläufe/Installationsblöcke

**01.03.0001 WC - Sanitärbaustein**
Wand-WC-Sanitärbaustein für den Einbau in
Metallständerwände liefern und montieren.

für einseitige Bestückung, massive Profilzargenkonstruktion als selbsttragende
Standfußkonstruktion mit Widerlager, mit
WC-Doppelbefestigung M12 x 180 mm, mit
Unterputzspülkasten 6-9 ltr., für unterbrechbaren Spülvorgang, mit Innengarnitur
und Eckventil 1/2", mit Ablaufanschlußbogen DN 100, schwenkbar aus PE-HD und
WC-Anschlußgarnitur sowie Montagezubehör für Rohmontage, für Fußbodenaufbau
0-20 cm.

Einschl. Fertigmontageset mit Betätigungsplatte aus hochwertigem Kunststoff, weiß,
mit 2-Mengen und Spül-/Stop-Funktion,
sowie Schallschutzset.

angebotenes Fabrikat: '....................................................' vom Bieter einzutragen
Menge: 6,000 St

**01.03.0002 WT - Sanitärbaustein**
Waschtisch-Sanitärbaustein für Einbau in
Metallständerwände, für Einlochbatterie,
liefern und montieren.

für einseitige Bestückung, Profilzargenkonstruktion als selbsttragende Standfußkonstruktion mit Widerlager, mit Waschtischbefestigungsschiene inkl. Befestigungsbolzen M10 für universelle Waschtischmontage, Kalt-/Warmwasser-Zulauf-
anschlüsse DN 15 (1/2"IG), Ablaufanschlußbogen DN 50 aus PE-HD, einschl. Montagezubehör für Rohbaumontage, für Fußbodenaufbau 0-20 cm.

angebotenes Fabrikat: '....................................................' vom Bieter einzutragen
Menge: 7,000 St

**01.03.0003 WC - Behinderte - Sanitärbaustein**
Wand-WC-Sanitärbaustein für den Einbau
in Metallständerwände, barrierefrei, liefern
und montieren.

für einseitige Bestückung, massive Profilzargenkonstruktion als selbsttragende
Standfußkonstruktion mit Widerlager,
mit WC-Doppelbefestigung M12 x 180
mm, mit M8-Gewindebuchsen für seitl.
Befestigungsplatten zur Montage von
Stützklappgriffen, mit Unterputzspülkasten 6-9 ltr., für unterbrechbaren Spülvorgang, mit Innengarnitur und Eckventil
1/2", mit Ablaufanschlußbogen DN 100,
schwenkbar aus PE-HD und WC- An-
schlußgarnitur sowie Montagezubehör
für Rohmontage, für Fußbodenaufbau
0-20 cm.

Einschl. Fertigmonteset mit Betätigungsplatte aus hochwertigem Kunststoff, weiß,
mit Spül-/Stop-Funktion, sowie Schalldämmset.

angebotenes Fabrikat: '....................................................' vom Bieter einzutragen
Menge: 1,000 St

**01.03.0004 WT - Behinderte - Sanitärbaustein**
Waschtisch-Sanitärbaustein für Einbau in
Metallständerwände, für Einlochbatterie,
barrierefrei, liefern und montieren.

für einseitige Bestückung, Profilzargenkonstruktion als selbsttragende Standfußkonstruktion mit Widerlager, mit Waschtischbefestigungsschiene inkl. Befestigungsbolzen M10 für universelle Waschtischmontage, Kalt-/Warmwasser-Zulauf-
anschlüsse DN 15 (1/2"IG), mit UP-
Siphon und Abdeckplatte, einschl.
Montagezubehör für Rohbaumontage, für
Fußbodenaufbau 0-20 cm.
Einschl. Fertigbauset.

angebotenes Fabrikat: '....................................................' vom Bieter einzutragen
Menge: 1,000 St

**01.03.0005 Montageelement für Haltegriffe**
Montageelement für Stütz- und Haltegriffe,
zum Einbau in eine Leichtbau-Ständerwand,
einschl. Montagezubehör liefern und montieren.

für einseitige Bestückung, massive Profilzargenkonstruktion als selbsttragende
Standfußkonstruktion mit Widerlager, mit
Befestigungsplatte aus Furnierholz, mehrfach verleimt, wasserfest, für Fußbodenaufbau 0-20 cm.

angebotenes Fabrikat: '....................................................' vom Bieter einzutragen
Menge: 2,000 St

**01.03.0006 UR - Sanitärbaustein**
Urinal-Sanitärbaustein für den Einbau
in Metallständerwände, liefern und
montieren.

für einseitige Bestückung, verzinkte
Profilzargenkonstruktion als selbsttragende Standfusskonstruktion mit Widerlager und Montageraumabdeckung Universal, mit Urinal-Befestigung M8 einschl. Abdeckkappen, verdeckte Urinalsteuerung hinter der Keramik, mit Zu-
laufanschluss R 1/2" und Ablaufanschlussbogen DN 50 aus HDPE, mit
Montagezubehör Rohmontage.

angebotenes Fabrikat: '....................................................' vom Bieter einzutragen
Menge: 5,000 St

**01.03.0007 Urinalsteuerung**
Urinalsteuerung zur berührungslosen,
verdeckten Spülauslösung,
liefern und montieren.
- Erfassung / Detektion von Temperaturveränderungen in Kombination mit
  Durchfluss - Sensor für Benutzerer
  kennung im Siphon, wechselbar,
  kunststoffummantelt
- Spülzeit manuell einstellbar
- Intervallspülung einstellbar
- Dynamische Spülzeitanpassung
- Überlaufschutz
- Spülzeitpunkt ca. 8-10 s nach der
  Benutzung
- Stromversorgung über Netzanschluss
- Funktion zum Befüllen des Siphons
- Füllstandsüberwachung gegen Austrocknen des Siphons
- Ventilschließfunktion bei Stromausfall
- Einmalige Spülung nach Aktivierung
  der Stromzufuhr

Lieferumfang:
- Magnetventil
- Netzteil
- Elektronik, vormontiert auf
  Befestigungsrahmen
- Geruchsverschluss mit Klammer
  und Sensor
- Spritzschutz
- Befestigungsmaterial

angebotenes Fabrikat: '....................................................' vom Bieter einzutragen
Menge: 5,000 St

**01.03.0008 AG - Sanitärbaustein**
Ausguß-Sanitärbaustein für den Einbau
in Metallständerwände, für Wandbatterie,
liefern und montieren.

für einseitige Bestückung, Profilzargenkonstruktion als selbsttragende Standfußkonstruktion mit Widerlager, mit AG
-Befestigungsplatte mit Befestigungsmaterial für universelle Ausgußmontage,
Kalt- und Warmwasserzulaufanschlüsse
DN 15 (1/2"), Ab-laufanschlußbogen DN
50 aus PE-HD, einschl.
Montagezubehör für Rohbaumontage, für
Fußbodenaufbau 0-20 cm.

angebotenes Fabrikat: '....................................................' vom Bieter einzutragen
Menge: 1,000 St

**01.03.0009 Traverse für Küchenspüle**
Traverse für Küchenspüle liefern und montieren.

- Zum Einbau in raumhohe
  Installationswand
- Zum Anschluss von Spültischen
  Eigenschaften
- Rahmen pulverbeschichtet,
- Rahmen mit Löchern D 9 mm
  für Befestigung im Holzständerbau
- Armaturenanschlussplatte
  höhen- und tiefenverstellbar
Lieferumfang
- Universeller Wasseranschluss
  R1/2" mit Dämmunterlage
- PE-Abgangsbogen 50 mm mit Dichtung
- Befestigungsmaterial

angebotenes Fabrikat: '....................................................' vom Bieter einzutragen
Menge: 2,000 St

**01.03.0010 Bodenablauf -70/150 S 2-Ebenen**
Bodenablauf DN 70, für den Anschluß an
Kunststoffrohr, für 2 Dichtebenen.

im einzelnen bestehend aus:
1 Bodenablaufgehäuse nach DIN 19 599,
  Gehäuse aus Polypropylen, Ablauf senkrecht DN 70.
  Ablaufleistung 1,8 l/s
  mit Lippendichtung, Preßdichtungsflansch und Haltering.
1 Verlängerungsstück aus ABS, mit Lippendichtung
1 Dünnbett-Aufsatzstück aus ABS, kürzbar,
  mit Ablaufrost und Rahmen aus Edelstahl,
  verschraubt, für Fliesendicken von 8 bis
  16 mm verwendbar.
  Größe 150 x 150 mm,
Komplett liefern und montieren, einschl.
Anpassungsarbeiten der Aufsatzstücke und
Fixieren den Ablaufes in der Aussparung.
Das Vergießen der Aussparung ist einzurechnen.

angebotenes Fabrikat: '....................................................' vom Bieter einzutragen
Menge: 1,000 St

**01.03.0011 Trichter mit Geruchverschluss DN 50**
Trichter für Leckwasser, ovale Form,
mit Wandhalterung und Röhrengeruchverschluss, liefern und montieren.
aus Kunststoff, weiss, mit Wandrosette,
DN 50.
Menge: 2,000 St

**01.03.0012 Kastenrinne - einteilig**
Kastenrinne mit eingekantetem Längs- und
Quergefälle, umlaufende U-Umkantung 20
mm breit und umlaufender Dünnbettflansch
50mm breit mit Abstand von der Rinnenoberkante von 18mm.
Materialstärke 2mm. Werkseitige, hohlraumfreie Verfüllung der U-Umkantung mit Kunstharz. Rostsicherungen alle 1000 mm.
Längsgefälle 1%. Vollständig im Tauchbad
gebeizt. Material Chromnickelstahl 1.4301
- V2A. Liefern und montieren nach Vorgabe.

Min. Bauhöhe:  55 mm
Max. Bauhöhe:  75 mm
Breite:  187 mm
Gesamtlänge:  ca.3000 mm
Lage Ablaufstutzen:  Ende
Ablaufstutzen:  Senkrecht DN 100
 Geruchsverschluss:  Hygieneglocke
Abdeckung:  Badraumrost

Incl. 1 St.
Bodenablauf Unterteil
Ablaufstutzen: Ø110mm, senkrecht
Einschl. Montagefüssen

Die Rinne ist vor Ort aufzumessen und
passgenau zu liefern.

angebotenes Fabrikat: '....................................................' vom Bieter einzutragen
Menge: 2,000 St

**01.03.0013 Kastenrinne wie vor, 2.000 mm**
Kastenrinne wie vor beschrieben,
jedoch Baulänge ca. 2.000 mm,
liefern und montieren
Menge: 1,000 St

#### Abschnitt 01.04 Trinkwasserleitungen

**01.04.0001 Universalrohr 16,2*2,6 Stang 5m**
Metall-Kunststoff-Verbund-Universalrohr
für die Trinkwasser-u.Heizungsinstallation,
(PE-X/Al/PE) gemäß DIN 16892, DIN EN 573-3
und DVGW Arbeitsblatt W 542
DVGW-Registriernummer: DW-8217AT2505 (Rohr)
und DW-8501AU2346 (Verbindungstechnik)
Farbe: silber RAL 9006 (weißaluminium)
Baustoffklasse: B2, normal entflammbar
incl. Verschnitt, Rohrbefestigungen mit
Schalldaemmeinlage aus Qualitaetsprofilgummi nach DIN 4109, Montageschienen
und zugelassenen Duebeln,Verlegen als
Trinkwasserleitung in Gebaeuden, Montagehoehe bis ca. 3 m,
einschl. Ablaengen, Ausrichten, Haltern
sowie Massnahmen zur Aufnahme der temperaturabhaengigen Laengenaenderungen.
Nennweite 16,2 x 2,6
Außendurchmesser 16,2  MM
Wandstärke  2,6  MM

angebotenes Fabrikat: '....................................................' vom Bieter einzutragen
Menge: 115,000 m

**01.04.0002 wie vor jedoch 20*2,9 Stange 5 m**
Metall-Kunststoff-Verbund-Universalrohr
jedoch 20 x 2,9, Stange 5 m
Außendurchmesser 20  MM
Wandstärke 2,9  MM
Menge: 45,000 m

**01.04.0003 wie vor jedoch 25*3,7 Stange 5 m**
Metall-Kunststoff-Verbund-Universalrohr
jedoch 25 x 3,7 Stange 5 m
Außendurchmesser 25  MM
Wandstärke 3,7  MM
Menge: 85,000 m

**01.04.0004 wie vor jedoch 32*4,7 Stange 5 m**
Metall-Kunststoff-Verbund-Universalrohr
jedoch 32 x 4,7 Stange 5 m
Außendurchmesser 32  MM
Wandstärke 4,7  MM
Menge: 15,000 m

**01.04.0005 wie vor jedoch 40*6,0 Stange 5 m**
Metall-Kunststoff-Verbund-Universalrohr
jedoch 40 x 6,0 Stange 5 m
Außendurchmesser 40  MM
Wandstärke 6,0  MM
Menge: 5,000 m

**01.04.0006 Winkel 90 ø 25**
Winkel 90°, wie vor jedoch,
Durchmesser 25 mm
incl. Schiebehülse
Menge: 35,000 St

**01.04.0007 Winkel 90 ø 32**
Winkel 90°, wie vor jedoch
Durchmesser 32 mm
incl. Schiebehülse
Menge: 15,000 St

**01.04.0008 Winkel 90 ø 40**
Winkel 90°, wie vor jedoch
Durchmesser 40 mm
incl. Schiebehülse
Menge: 8,000 St

**01.04.0009 Übergangswinkel 16 * 1/2" mit IG/AG**
Übergangswinkel mit Außen- oder Innengewinde
als Zulage zur Rohrposition
Werkstoff:
entzinkungsbeständiges Sondermessing
nach DIN EN 12164 bis 12168
Farbe: Messing blank
Nennweite: 16 x R1/2" IG
incl. Schiebehülse
Menge: 8,000 St

**01.04.0010 Übergang 16 * 1/2" mit IG/AG**
Übergang mit Außen- oder Innengewinde
als Zulage zur Rohrposition
Werkstoff:
entzinkungsbeständiges Sondermessing
nach DIN EN 12164 bis 12168
Farbe: Messing blank
Nennweite: 16 x R1/2" IG
incl. Schiebehülse
Menge: 18,000 St

**01.04.0011 Übergang 20 * 1/2" IG/AG**
Übergang Außen- oder Innengewinde
wie vor jedoch
Nennweite: 20 x R1/2" IG
incl. Schiebehülse
Menge: 6,000 St

**01.04.0012 Übergang 20 * 3/4" IG/AG**
Übergang Außen- oder Innengewinde
wie vor jedoch
Nennweite: 20 x R3/4" IG
incl. Schiebehülse
Menge: 1,000 St

**01.04.0013 Übergang 25 * 3/4" IG/AG**
Übergang Außen- oder Innengewinde
wie vor jedoch
Nennweite: 25 x 3/4" AG
incl. Schiebehülse
Menge: 1,000 St

**01.04.0014 Übergang 25 * 1" IG/AG**
Übergang Außen- oder Innengewinde
wie vor jedoch
Nennweite: 25 x R1" AG
incl. Schiebehülse
Menge: 8,000 St

**01.04.0015 Übergang 32 * 1 1/4" IG/AG**
Übergang Außen- oder Innengewinde
wie vor jedoch
Nennweite: 32 x R1 1/4"
incl. Schiebehülse
Menge: 2,000 St

**01.04.0016 Übergang 40 * 1 1/4" IG/AG**
Übergang Außen- oder Innengewinde
wie vor jedoch
Nennweite: 40 x R1 1/4"
incl. Schiebehülse
Menge: 4,000 St

**01.04.0017 T-Stück 25**
T-Stück, wie vor jedoch
größter Durchmesser 25 mm
incl. Schiebehülse
Menge: 16,000 St

**01.04.0018 T-Stück 32**
T-Stück, wie vor jedoch
größter Durchmesser 32 mm
incl. Schiebehülse
Menge: 4,000 St

**01.04.0019 T-Stück 40**
T-Stück, wie vor jedoch
größter Durchmesser 40 mm
incl. Schiebehülse
Menge: 3,000 St

**01.04.0020 Kupplung 25**
Kupplung, wie vor jedoch
Durchmesser 25 mm
incl. Schiebehülse
Menge: 4,000 St

**01.04.0021 Kupplung 32**
Kupplung, wie vor jedoch
Durchmesser 32 mm
incl. Schiebehülse
Menge: 2,000 St

**01.04.0022 Kupplung 40**
Kupplung, wie vor jedoch
Durchmesser 40 mm
incl. Schiebehülse
Menge: 1,000 St

**01.04.0023 Reduzierung 20x16**
Reduzierung, wie vor jedoch
Durchmesser 20 x 16 mm
incl. Schiebehülse
Menge: 2,000 St

**01.04.0024 Reduzierung 25x20**
Reduzierung, wie vor jedoch
Durchmesser 25 x 20 mm
incl. Schiebehülse
Menge: 2,000 St

**01.04.0025 Reduzierung 32x25**
Reduzierung, wie vor jedoch
Durchmesser 32 x 25 mm
incl. Schiebehülse
Menge: 1,000 St

**01.04.0026 Übergangswinkel mit Durchgang**
Übergangswinkel mit Durchgang, mit IG,
als Zulage, liefern und montieren,
16/16 x R 1/2"
incl. Schiebehülsen
Menge: 10,000 St

**01.04.0027 Übergangswinkel mit Durchgang**
Übergangswinkel mit Durchgang, mit IG,
als Zulage, liefern und montieren,
20/20 x R 1/2"
incl. Schiebehülsen
Menge: 5,000 St

**01.04.0028 T-Stück 16 x 1/2" x 16**
T-Stück, mit IG, als Zulage,
liefern und montieren,
16 x 1/2" x 16
incl. Schiebehülsen
Menge: 4,000 St

**01.04.0029 T-Stück 20 x 1/2" x 20**
T-Stück, mit IG, als Zulage,
liefern und montieren,
20 x R 1/2" x 20
incl. Schiebehülsen
Menge: 6,000 St

**01.04.0030 T-Stück 20 x 1/2" x 16**
T-Stück, mit IG, als Zulage,
liefern und montieren,
20 x R 1/2" x 16
incl. Schiebehülsen
Menge: 2,000 St

**01.04.0031 T-Stück 25 x 3/4" x 25**
T-Stück, mit IG, als Zulage,
liefern und montieren,
25 x 3/4" x 25
incl. Schiebehülsen
Menge: 6,000 St

**01.04.0032 T-Stück 32 x 3/4" x 32**
T-Stück, mit IG, als Zulage,
liefern und montieren,
32 x 3/4" x 32
incl. Schiebehülsen
Menge: 4,000 St

**01.04.0033 Reduzierstück 3/4" x 1/2"**
Reduzierstück, mit Sechskant,
aus Messing, als Zulage,
liefern und montieren,
3/4" x 1/2"
Menge: 10,000 St

**01.04.0034 Montageeinheit 16-R1/2" -1 Winkel**
Montageeinheit für Unterputz
und Vorwandinstallation mit einem
Wandwinkel lang mit Innengewinde
aus entzinkungsbeständigem
Sondermessing nach DIN EN 12164,
vormontiert auf Halter mit Universallochung
Werkstoff: verzinkter Stahl
Nennweite:  16-R1/2"
Menge: 1,000 St

**01.04.0035 Montageeinheit 16-R1/2" -2 Winkel**
Montageeinheit für Unterputz
und Vorwandinstallation mit zwei
Wandwinkeln lang mit Innengewinde
aus entzinkungsbeständigem
Sondermessing nach DIN EN 12164,
vormontiert auf Halter mit Universallochung
Werkstoff: verzinkter Stahl
Nennweite:  16-R1/2"
Menge: 1,000 St

**01.04.0036 Winkelübergang 16 x Mepla-Fix**
Winkelübergang, als Zulage,
liefern und montieren,
16 x Mepla-Fix
incl. Schiebehülsen
Menge: 15,000 St

**01.04.0037 T-Stück 16 x Mepla-Fix x 16**
T-Stück, mit IG, als Zulage,
liefern und montieren,
16 x Mepla-Fix x 16
incl. Schiebehülsen
Menge: 5,000 St

**01.04.0038 T-Stück 20 x Mepla-Fix x 20**
T-Stück, mit IG, als Zulage,
liefern und montieren,
20 x Mepla-Fix x 20
incl. Schiebehülsen
Menge: 10,000 St

**01.04.0039 Probenahme und Laboruntersuchung**
*** Pauschalposition
Probenahme und Prüfung der Trinkwasseranlage durch ein amtlich zugelassenes
Mikrobiologisches Laboratorium,
als bakteriologische Wasseranalyse des
Kaltwassers, im Hinblick auf:

- Echerichia-Coli
- Coliforme
- Pseudomonas Aeruginosa
- Koloniezahl bei 22°C
- Koloniezahl bei 37°C
- Trübung in Maßeinheit nach NTU
- Leitfähigkeit
aus folgenden Probenahmepunkten:
1 hinter Hauswasserzähler
1 vor WWB
1 weitest entfernte Zapfstelle

als Wasseranalyse in bez. auf Legionellen:
- Legionella sp. aus folgenden Probenahmepunkten:
1 Warmwasseraustritt WWB
1 Zirkulationseintritt WWB
1 weitest entfernte Zapfstelle

Die Probenahmen und Probenahmepunkte sind
in Abstimmung mit der Bauleitung und dem
Gesundheitsamt zu veranlassen und das Prüfprotokoll dem Bauherren zu übergeben.
Menge: 1,000 Psch

**01.04.0040 Spülen der Leitungen**
*** Pauschalposition
Fuer das Spuelen der kompletten Trinkwasserinstallation vor Inbetriebnahme,
nach erfolgter Druckpruefung, nach
DIN 1988, Teil 2, Abs. 11.2, DIN 2000
bzw. DVGW-Arbeitsblatt W 291.
1. Filterpruefung auf DIN/DVGW-gerechte
  Ausfuehrung, ggf. Filterwechsel.
2. Trennung der Rohrleitung unmittelbar
  nach Wasserfilter, vor dem Verteiler
  und Verbindung der Rohrleitung mit
  dem Spuelgeraet ueber flexible An-
  schluss-Schlaeuche.
3. Bereitstellung oelfreier Druckluft
  in ausreichender Menge.
4. Demontage der fuer die Spuelung zu
  entfernenden Installationsteile
  (Baustopfen, Steuereinsaetze von UP-
  Einhebelmischern, Vorsiebe mit Rueckschlagventilen bei UP-Thermostat-
  batterien, Oberteile von Be- und Entlueftern, Wasserzaehleinrichtungen
  usw.)
5. Montage von Spueleinrichtungen mit
  grossem Querschnitt an jeder Auslaufstelle (Kugelhaehne, Spuelvorrichtungen fuer UP-Einhebelmischer
  und UP-Thermostaten, Abdeckflansche
  fuer Wasserzaehleinrichtungen usw.)
6. incl. Spuelschlaeuche. Hinfueren der
  Spuelschlaeuche zu ausreichend dimensioniertem Abfluss und Sichern gegen
  Druckwedeln.
7. Kurzschliessen bzw. Umgehen von
  Geraeten zur Wassernachbehandlung
  und Warmwasserbereitern.
8. Durchfuehrung der Spuelung nach DIN
  1988, Teil 2, Abs. 11.2; strang-
  und etagenweise Spuelung der Leittungen mit pulsierendem Luft/Wasser-
  gemisch, getrennt fuer Kalt- und
  Warmwasserleitungen.
9. Nach erfolgter Spuelung: Wiederherstellung der urspruenglichen In-
  stallation und Demontage saemtlicher
  fuer die Spuelung notwendiger In-
  stallationsmaterialien incl. Spuelgeraet.
10. Bestaetigung der DIN-gerechten
  Spuelung an Auftraggeber durch Ueber
  gabe eines Spuel- Zertifikates.
Menge: 1,000 Psch

**01.04.0041 Desinfizieren der Leitungen**
*** Pauschalposition
Fuer das Desinfizieren der kompletten
Trinkwasserinstallation bestehend aus
Wasserleitungen (Kalt- und Warmwasserleitungen sowie Zirkulationsleitungen)
und der Wasserbehaelter nach DIN 1988,
DIN 2000 bzw. DVGW-Arbeitsblatt W 291
wie nachfolgend beschrieben:
1. Das Rohrleitungssystem ist vor Beginn
  der Fertiginstallation abschnittsweise mit einer Hochchlorloesung 5-
  10 mg pro Liter Wasser zu fuellen,
  einschl. aller Nebenarbeiten wie An-
  schluesse verschliessen, Kurzschluesse herstellen, entlueften etc.
2. Der Chlorueberschuss muss nach 3 h
  an allen Entnahmestellen mindestens
  3-5 mg pro Liter Wasser betragen.
  Dies ist an allen Entnahmestellen
  durch kalorimetrische Chlorueberschussmessung nachzuweisen.
3. Nach der Einwirkzeit von mindestens
  12 h ist das Rohrleitungssystem unter Beruecksichtigung aller Sicherheitsbestimmungen zu entleeren,
  hierbei ist die Chlorloesung gleichzeitig auf max. 0,1 mg pro Liter zu
  verduennen.
4. Anschliessend ist das Rohrleitungssystem mit reinem Trinkwasser gruendlich zu spuelen.
5. Ueber die durchgefuehrte Chlorung
  und die Chlornachweisuntersuchung
  ist ein Protokoll anzufertigen und
  der Bauleitung zu uebergeben. Dieses Protokoll muss Datum, Uhrzeit
  Nummer und gemessener Chlorueberschuss aller Zapfstellen ausweisen.
  Die Nummern der Zapfstellen sind in
  die Revisionsplaene einzutragen.
Der Zeitpunkt der geplanten Desinfektion ist der Bauleitung mindestens 3
Tage vorher mitzuteilen.
Das Trinkwasser wird nach der Inbetriebnahme vom Gesundheitsamt untersucht.
Sollten anlässlich der Untersuchung
durch das Gesundheitsamt noch Keime
festgestellt werden, ist die Desinfektion einmal zu wiederholen.
Menge: 1,000 Psch

**01.04.0042 Schutzschlauch 13 mm**
Wärmedämmung DIN 4140 Teil 1 an Trinkwasserleitungen, nach GEG, liefern und
montieren.

Dämmung aus schwerentflammbaren Stoffen,
DIN 4102 Teil 1 Baustoffklasse B 1, in
Wandschlitzen und im Fussbodenaufbau,
Rohraussendurchmesser:  18 mm
Rohr aus Stahl/Kupfer/Kunststoff, einschl.
einschl. aller Bögen, Abzweige, Rohrbefestigungenspunkte etc. dämmen.
Die Dämmung besteht aus:

Schläuche aus rundextrudiertem Polyethylen
mit vollflächig aufkaschierter, geprägter,
feuchtigkeitssperrender Kunststoffschutzfolie, tritt- und reissfest, geprüft,
Wärmeleitfähigkeit:  0,040 W/mK
bei einer Mitteltemperatur:  40 °C
max. Mediumstemperatur:  105 °C
Verlegen nach Herstellerangaben.
Dämmschichtdicke:  13 mm

angebotenes Fabrikat: '....................................................' vom Bieter einzutragen
Menge: 25,000 m

**01.04.0043 Wie vor, 22 x 13 mm**
Rohrleitungsdämmung wie vor beschrieben,
liefern und montieren,
Rohraussendurchmesser:  22 mm,
Dämmschichtdicke:  13 mm
Menge: 25,000 m

**01.04.0044 Wie vor, 28 x 13 mm**
Rohrleitungsdämmung wie vor beschrieben,
liefern und montieren,
Rohraussendurchmesser:  28 mm,
Dämmschichtdicke:  13 mm
Menge: 35,000 m

#### Abschnitt 01.05 Techn. Dämmung und Brandschutz

**01.05.0001 RW-Dämmung DN 70, 19 mm**
Dämmung von Regenwasserleitungen
und deren Form- und Verbindungsstücke
gegen Körperschallübertragung und
Schwitzwasserbildung, liefern und montieren.

Dämmung aus schwerentflammbaren Stoffen
DIN 4102 Teil 1 Baustoffklasse B1, an Regenwasserleitungen aus Kunststoff/Metall (die Verträglichkeit des Klebers mit dem Rohrmaterial
ist vorher zu überprüfen).
Rohraussendurchmesser (DN 70) 75 mm
Die Dämmung besteht aus:

Platten aus geschlossenzelligem, flexiblem
Weichschaum, auf Basis synthetischen
Kautschuks
Rohdichte:  60-100 kg/m³
Wärmeleitfähigkeit:  0,033 W/mK
bei einer Mitteltemperatur:  10 °C
max. Mediumstemperatur:  105 °C
Vollflächig mit zugelassenem Kleber dampfdicht verkleben, Stösse überlappend.
Dämmschichtdicke:  19 mm

angebotenes Fabrikat: '....................................................' vom Bieter einzutragen
Menge: 18,000 m

**01.05.0002 Rohrabschottung R90, DN 70**
Rohrabschottung, für R90 Wand- und Deckendurchführungen, liefern und montieren,

für brennbare Rohrleitungen bis d=315mm.
Anordnung der Manschette:
Wanddurchführung: eine Manschette auf jeder
Wandseite
Deckendurchführung: eine Manschette auf der
Deckenunterseite
Bei Schallschutzanforderungen darf zur Körperschallentkopplung ein Dämmschlauch = 4mm
dick mit durch das Bauteil und die Manschette
geführt werden. Die Manschette darf den
Rohraußendurchmesser um bis zu 3 Dimensionen
überschreiten.
wie z.B. Allgemeine bauaufsichtliche Zulassung: Z-19.17-1194 oder gleichwertig

angebotenes Fabrikat: '....................................................' vom Bieter einzutragen
Menge: 2,000 St

**01.05.0003 ALU-Dämmung DN 12/30 mm**
Wärmedämmung DIN 4140 Teil 1 an Warmwasserleitungen liefern und montieren.

Dämmung aus nichtbrennbaren Stoffen nach
DIN 4102 Teil 1 Baustoffklasse A, in Ge-
bäuden, Montagehöhe bis 4 m,
Rohraussendurchmesser:  (DN 12) 16 mm
Rohrleitung aus Kunststoff, einschl. Bögen,
Abzweige und Endstellen.
Die Dämmung besteht aus:

Schalen aus Steinwolle,
Schmelzpunkt:  > 1.000 °C
Wärmeleitfähigkeit:  0,035 W/mK,
bei einer Mitteltemperatur:  10 °C
mit Aluminiumgitterfolie kaschiert, Mindestdicke 0,05 mm, Längs- und Rundstösse
mit selbstklebender Aluminiumfolie überkleben und zusätzlich mit Draht binden,
Dämmschichtdicke:  30 mm

angebotenes Fabrikat: '....................................................' vom Bieter einzutragen
Menge: 50,000 m

**01.05.0004 Wie vor DN 15/30 mm**
Rohrleitungsdämmung wie vor beschrieben,
liefern und montieren,
Rohraussendurchmesser:  (DN 15) 20 mm
Dämmschichtdicke:  30 mm
Menge: 10,000 m

**01.05.0005 Wie vor DN 20/30 mm**
Rohrleitungsdämmung wie vor beschrieben,
liefern und montieren,
Rohraussendurchmesser:  (DN 20) 25 mm
Dämmschichtdicke:  30 mm
Menge: 20,000 m

**01.05.0006 PVC-Dämmung DN 12/30 mm**
Wärmedämmung DIN 4140 Teil 1 an Warmwasserleitungen liefern und montieren.

Dämmung aus nichtbrennbaren Stoffen nach
DIN 4102 Teil 1 Baustoffklasse A, in Ge-
bäuden, Montagehöhe bis 4 m,
Rohraussendurchmesser:  (DN 12) 16,0 mm
Rohrleitung aus Kunststoff PP/PVC, einschl. Bögen, Abzweige und Endstellen etc.
Die Dämmung besteht aus:

Schalen aus Steinwolle,
Schmelzpunkt:  > 1.000 °C
Wärmeleitfähigkeit:  0,035 W/mK,
bei einer Mitteltemperatur:  10 °C
mit Aluminiumgitterfolie kaschiert, Mindestdicke 0,05 mm, Längs- und Rundstösse
mit selbstklebender Aluminiumfolie überkleben und zusätzlich mit Draht binden,
Dämmschichtdicke:  30 mm

Ummantelung aus PVC-Hartfolie, schwerentflammbar nach DIN 4102 Teil 1 Baustoffklasse B1, 0,5 mm dick, mit Stecknieten
befestigen.

angebotenes Fabrikat: '....................................................' vom Bieter einzutragen
Menge: 10,000 m

**01.05.0007 Wie vor DN 20/30 mm**
Rohrleitungsdämmung wie vor beschrieben,
liefern und montieren,
Rohraussendurchmesser:  (DN 20) 25 mm
Dämmschichtdicke:  30 mm
Menge: 5,000 m

**01.05.0008 ALU-Dämmung DN 12/20 mm**
Kältedämmung DIN 4140 Teil 2 an Kaltwasserleitungen liefern und montieren.

Dämmung aus nichtbrennbaren Stoffen nach
DIN 4102 Teil 1 Baustoffklasse A, in Ge-
bäuden, Montagehöhe bis 4 m,
Rohraussendurchmesser:  (DN 12) 16,0 mm
Rohrleitung aus Kunststoff PP/PVC, einschl. Bögen, Abzweige und Endstellen etc.
Die Dämmung besteht aus:

Lamellenmatten aus Steinwolle,
Schmelzpunkt:  > 1.000 °C
Wärmeleitfähigkeit:  0,040 W/mK,
bei einer Mitteltemperatur:  10 °C
mit Aluminiumgitterfolie kaschiert, als
Dampfsperre, Mindestdicke 0,05 mm, Längs-
und Rundstösse mit selbstklebender Alumini-umfolie
überkleben und zusätzlich mit Draht
binden,
Dämmschichtdicke:  20 mm

angebotenes Fabrikat: '....................................................' vom Bieter einzutragen
Menge: 30,000 m

**01.05.0009 Wie vor DN 15/20 mm**
Rohrleitungsdämmung wie vor beschrieben,
liefern und montieren,
Rohraussendurchmesser:  (DN 15) 20,0 mm
Dämmschichtdicke:  20 mm
Menge: 10,000 m

**01.05.0010 Wie vor DN 20/20 mm**
Rohrleitungsdämmung wie vor beschrieben,
liefern und montieren,
Rohraussendurchmesser:  (DN 20) 25,0 mm
Dämmschichtdicke:  20 mm
Menge: 15,000 m

**01.05.0011 Wie vor DN 25/30 mm**
Rohrleitungsdämmung wie vor beschrieben,
liefern und montieren,
Rohraussendurchmesser:  (DN 25) 32,0 mm
Dämmschichtdicke:  30 mm
Menge: 5,000 m

**01.05.0012 PVC-Dämmung DN 12/20 mm**
Kältedämmung DIN 4140 Teil 2 an Kaltwasserleitungen liefern und montieren.

Dämmung aus nichtbrennbaren Stoffen nach
DIN 4102 Teil 1 Baustoffklasse A, in Ge-
bäuden, Montagehöhe bis 4 m,
Rohraussendurchmesser:  (DN 12) 16,0 mm
Rohrleitung aus Kunststoff PP/PVC, einschl. Bögen, Abzweige und Endstellen etc.
Die Dämmung besteht aus:

Lamellenmatten aus Steinwolle,
Schmelzpunkt:  > 1.000 °C
Wärmeleitfähigkeit:  0,040 W/mK,
bei einer Mitteltemperatur:  10 °C
mit Aluminiumgitterfolie kaschiert, als
Dampfsperre, Mindestdicke 0,05 mm, Längs-
und Rundstösse mit selbstklebender Aluminiumfolie überkleben und zusätzlich mit Draht
binden,
Dämmschichtdicke:  20 mm

Ummantelung einschl. Polsterlage, aus PVC-
Hartfolie, schwerentflammbar nach DIN 4102
Teil 1 Baustoffklasse B1, 0,5 mm dick, mit
Stecknieten befestigen.

angebotenes Fabrikat: '....................................................' vom Bieter einzutragen
Menge: 2,000 m

**01.05.0013 Wie vor DN 20/20 mm**
Rohrleitungsdämmung wie vor beschrieben,
liefern und montieren,
Rohraussendurchmesser:  (DN 20) 25,0 mm
Dämmschichtdicke:  20 mm
Menge: 10,000 m

**01.05.0014 Wie vor DN 25/30 mm**
Rohrleitungsdämmung wie vor beschrieben,
liefern und montieren,
Rohraussendurchmesser:  (DN 25) 32,0 mm
Dämmschichtdicke:  30 mm
Menge: 10,000 m

**01.05.0015 Wie vor DN 32/30 mm**
Rohrleitungsdämmung wie vor beschrieben,
liefern und montieren,
Rohraussendurchmesser:  (DN 32) 40,0 mm
Dämmschichtdicke:  30 mm
Menge: 5,000 m

**01.05.0016 F90 Ummantelung**
Dauerelstische Rohrdurchführung F90 für
Wand/Decke/leichter Trennwand, für nichtbrennbare, warm- und kaltgehende Rohrleitungen bis 140 mm Aussendurchmesser,
für brennbare, warm- und kaltgehende
Rohrleitungen bis 110 mm Aussendurchmesser, als geschlossene Systeme,
liefern und die Rohrleitung vor dem
Bemörteln gemäß Zulassung, als Zulage
zur Steinwolledämmung, ummanteln.

nach Muster-Leitungs-Anlagen-Richtlinie
MLAR, mit Bauartzulassung. Die Ausführung muß gemäß ABP Nr. P-3725/4130-MPA
BS erfolgen. Die ordnungsgemäße Ausführung ist vom Unternehmer nach Abschluß
der Arbeiten durch eine Übereinstimmungserklärung zu bescheinigen. Die Ausführung
ist abzustimmen auf das Leitungssystem.
Rohrwerkstoff:  Kunststoff/Metall
Rohraussendurchmesser:  10 - 19 mm
Brandschutzdurchführung  Decke/Wand:

Dämmlänge:  1.000 mm
Baustoffklasse:  nichtbrennbar
  nach DIN 4102-1
Schmelzpunkt:  >1.000°C nach
  DIN 4102-17
Rohdichte:  >150 kg/m3
Ummantelung:  alukaschiert
Dämmdicke:  50 %
Wand-/Deckendicke:  bis 350 mm
Das Bemörteln ist in einer seperaten Po-
sition ausgeschrieben.

angebotenes Fabrikat: '....................................................' vom Bieter einzutragen
Menge: 1,000 St

**01.05.0017 wie vor, 40 - 49 mm**
Rohrabschottung zur Montage in der Wand/
Decke/leichter Trennwand desgleichen wie
wie vor beschrieben, komplett liefern
und montieren, jedoch
Rohraussendurchmesser:  40 - 49 mm
Menge: 1,000 St

**01.05.0018 F90-Vermörteln Durchbruch WA/DE**
Durchbruch im Wand- und Deckenbereich
mit Kombinationsbelegung mit Brandschutzklappen und Rohrleitungen aus Metall und
Kunststoff mit aufgebrachtem Brandschutzschott/-Dämmung nach DIN 4102 und MLAR
/ M-LüAR, mit  Brandschutzmörtel der Mörtelgruppe III, nach DIN 1053/Teil1, durch Mörtelpumpen mit Hochdruckschläuchen und Verpresslanzen in Wand-/ Deckendicke hohlraumfrei und rauchdicht, gemäss Bauartzulassung schliessen.

Rohr- / BSK-Belegung ca.:  40 %
Grösse der Öffnung:  0,01 - 0,03 m2
Wand-/Deckendicke:  250 mm
Feuerwiderstandsdauer:  90 Min.
Die ordnungsgemäße Ausführung ist vom
Unternehmer nach Abschluß der Arbeiten
durch eine Übereinstimmungserklärung zu
bescheinigen und zusätzlich vor Ort durch
eine Beschilderung zu dokumentieren.
Eventuell erforderliche Hilfsschalung ist
einzukalkulieren und nach Fertigstellung
der Arbeiten wieder zu entfernen.
Nach der Durchführung der Arbeiten ist die
Funktionsfähigkeit der Klappen zu überprüfen und durch den Fachbauleiter schriftlich
zu bestätigen.

angebotenes Fabrikat: '....................................................' vom Bieter einzutragen
Menge: 2,000 St

#### Abschnitt 01.06 Trinkwasserarmaturen

**01.06.0001 Hauswasserstation R 1 1/4"-KW**
Hauswasserstation für Wasser bis 40 °C,
DIN/DVGW-registriert, mit Anschlussverschraubungen, liefern und montieren.

Feinfilter aus nichtrostendem Stahl mit
einer Filterfeinheit von 105/135 my, in
Klarsichtfiltertasse, mit manueller Rückspülvorrichtung, Vor- und Hinterdruckmanometer, Ablassventil, Druckminderer mit
entlastetem Einsitzventil, Rückflussverhinderer, Gehäuse aus entzinkungsfreiem
Messing, mit Klarsicht-Filtertasse.
Betriebsüberdruck max.:  16 bar
Volumenstrom bei 0,2 bar:  4,4 m3/h
Nennweite:  R 1 1/4"

angebotenes Fabrikat: '....................................................' vom Bieter einzutragen
Menge: 1,000 St

**01.06.0002 Automatische Hygienespülung R 1/2"**
Die Rückspülautomatik für die vollautomatische Reinigung / Rückspülung von Feinfilter,
Filterkombinationen und Verteilern, liefern
und montieren.

Die Rückspülautomatik verfügt über 2
Bedientasten, die zum manuellen
Auslösen des Rückspülvorganges und zum
Einstellen des Zeitintervalles dienen.
Das ausgewählte Zeitintervall
(einstellbar von 4 min. bis 3 Monate)
sowie die Anzahl der durchgeführten
Rückspülungen wird mittels LED-Anzeige
dargestellt. Darüber hinaus ist eine
Serviceanzeige und eine Abschaltung bei
Blockade des Kugelhahnes integriert.
Der potentialfreie Schalter mit
separatem Kabeleingang ist geeignet für
den Anschluss eines
Differenzdruckschalters, für
Fernsteuerung oder Fernüberwachung. Die
Rückspülautomatik ist mittels
Bajonettverschluss ohne Werkzeug
montierbar. Länge des Netzkabels 1,5 m.
Ausführung A: 230 V, 50/60 Hz, 10 W, IP
55, Bajonettanschluss, mit
angespritztem Schukostecker.

angebotenes Fabrikat: '....................................................' vom Bieter einzutragen
Menge: 1,000 St

**01.06.0003 Schrägsitzventil Rg o.E. R 1/2"**
Schrägsitz-Absperrventil PN 16, mit Muffenanschluss, als geräuscharmes Freistromventil mit totraumfreiem Oberteil, liefern und
montieren

für Trinkwasser Kalt und Warm bis 110 °C,
mit DIN-/DVGW-Registrierung, Schallschutzprüfzeichen bis DN 32, Schrägsitzform nach
DIN 3502, ohne Entleerungsventil, mit nichtsteigender Spindel (ab DN 25), stopfbuchslos, komplett aus Rotguss, EPDM-Spindelab-
dichtung wartungsfrei, PTFE-Sitzdichtung,
Nennweite:  R 1/2"

angebotenes Fabrikat/ Typ: '....................................................' vom Bieter einzutragen
Menge: 1,000 St

**01.06.0004 wie vor R 1"**
Schrägsitz-Absperrventil desgleichen
wie vor, liefern und montieren,
jedoch
Nennweite:  R 1"
Menge: 2,000 St

**01.06.0005 wie vor R 1 1/4"**
Schrägsitz-Absperrventil desgleichen
wie vor, liefern und montieren,
jedoch
Nennweite:  R 1 1/4"
Menge: 2,000 St

**01.06.0006 Autom. Zirkulationsregulierventil**
Automatisches Zirkulations-Regulierven-
til zum automatischen, selbstregelnden,
hydraulischen Strangabgleich, mit automatischer Regelbereichsumstellung für
die thermische Desinfektion > 70 °C, für
Anlagen nach DVGW-Arbeitsblatt W 551,
mit DIN-/DVGW-Zulassung, ohne Entleerungsventil, liefern und montieren

Absperrbar, komplett aus Rotguss, beständig gegen aggressives Wasser, frei von
Messing im mediumberührten Bereich, mit
wartungsfreier Spindelabdichtung, mit PTFE-
Sitzdichtung, mit Außengewinde zum universellen Anschluß von Verschraubungen für
Mehrschichtverbundrohr oder Metallrohre.
Betriebstemperatur:  90 °C max.
Betriebsdruck:  16 bar max.
Einstellbereich:  50-65 °C
Nennweite:  DN 15
Einschl. Thermometer u. Dämmschalenset

angebotenes Fabrikat: '....................................................' vom Bieter einzutragen
Menge: 2,000 St

**01.06.0007 Geräteschrägsitzventil**
Geräteschrägsitzventil, Sanitärgriff
abschließbar gegen unbefugte Wasserentnahme, liefern und montieren.

Lieferumfang:
- Fettkammeroberteil
- 2 Schlüssel
- Rückflussverh. (RV) und Rohrbelüfter
  in Durchflussform (RB)
- Schlauchverschraubung
Einsatzbereich / technische Daten:
- Gegen unbefugte Wasserentnahme
- Sicherungskombination gemäß EN 1717
Werkstoff:  Messing konform TrinkwV
Geräuschklasse: I
Prüfzeichen:  DVGW zertifiziert
Dimension:  DN 15 G 1/2 AG
Oberfläche:  chrom

angebotenes Fabrikat: '....................................................' vom Bieter einzutragen
Menge: 1,000 St

**01.06.0008 Probenahmeventil DN 6**
Probenahmeventil zur Probenahme von Trinkwasser zur Bestimmung mikrobiologischer
und chemischer Parameter nach TrinkwVO
in Kalt und Warmwasserinstallationssystemen,
liefern und montieren.

Gehäuse aus Rotguss im mediumberührten
Bereich, absperrbar mittels beiliegendem
Inbusschlüssel SW5, Rotguss-Ventilkörper
360° drehbar, mit abflammbarem und drehbarem Edlestahl-Auslaufbogen,
Nenndruck:  PN 10,
Nennweite:  DN 6
Für Rohrleitungen der Nennweite DN 15-25

angebotenes Fabrikat: '....................................................' vom Bieter einzutragen
Menge: 1,000 St

**01.06.0009 Probenahmeventil DN 10**
Probenahmeventil zur Probenahme von Trinkwasser zur Bestimmung mikrobiologischer
und chemischer Parameter nach TrinkwVO
in Kalt und Warmwasserinstallationssystemen,
liefern und montieren.

Gehäuse aus Rotguss im mediumberührten
Bereich, absperrbar mittels beiliegendem
Inbusschlüssel SW5, Rotguss-Ventilkörper
360° drehbar, mit abflammbarem und drehbarem Edlestahl-Auslaufbogen,
Nenndruck:  PN 10,
Nennweite:  DN 10
Für Rohrleitungen der Nennweite DN 32-150

angebotenes Fabrikat: '....................................................' vom Bieter einzutragen
Menge: 2,000 St

**01.06.0010 Aussenzapfstelle**
Frostsichere Aussenarmatur mit automatischer Entleerfunktion, als Auslaufventil
mit Rückflussverhinderer und Rohrbelüfter,
(DIN EN 1717, Typ HD) mit DIN/DVGW-
schallschutzzulassung, liefern und montieren.

Ventilsitzgehäuse und Kegel aus Rotguss,

Wanddurchführung und Spindel aus Messing,
schallschutzgeprüft nach DIN 4109, DVGW-
registriert, totraumfrei nach DIN 3269/
3546-1, Oberteile verchromt, für Steckschlüsselbetätigung, Auslauf mit Schlauchverschraubung, Schaftlänge kürzbar, mit
Verdrehschutzmanschette und Rohbau-Frost-
sicherung.
Nennweite:  DN 15
Anschluss:  R 1/2"
Baulänge:  530 mm
Einschl. dem erf. Kürzen der Schaftlänge.

angebotenes Fabrikat/ Typ: '....................................................' vom Bieter einzutragen
Menge: 1,000 St

**01.06.0011 Zeigerthermometer 100 mm / 0-80°C**
Bi-Metall-Zeigerthermometer, Gehäuse
aus Stahlblech glanz verzinkt mit vernickeltem Übersteckring, weisses Ziffernblatt mit schwarzer Teilung und Beschriftung, Zeiger mit verstellbarer Buchse,
Sichtscheibe aus Glas, liefern und montieren.

Gehaeusedurchmesser:  100 mm
Anzeigebereich:  0...80 °C
Ausfuehrung:  axial
Einschl. Tauchhülse R 1/2" für Trinkwasser.

angebotenes Fabrikat: '....................................................' vom Bieter einzutragen
Menge: 2,000 St

#### Abschnitt 01.07 Einrichtungsgegenstände

**01.07.0001 Waschtisch 550 x 550 unterfahrbar**
Waschtisch, unterfahrbar, mit Hahnloch,
mit Überlauf, Befestigung am Sanitärständer,
liefern und montieren.

für Einlochbatterie, mit Überlauf,
Abmessungen:
Breite: ca. 550 mm
Tiefe: ca. 550 mm
Höhe: ca. 150 mm
Beckentiefe: ca. 100 mm
Abstand Mitte Ablauf zur Wand:  200 mm
Tiefe Hahnlochbank:  125 mm
Abstand Mitte Hahnloch zur Wand: 65 mm
Farbe: weiß (alpin)
Material:  Keralith
EN 14688 - CL25, EN 31, DIN 18040

angebotenes Fabrikat/ Typ '....................................................' vom Bieter einzutragen
Menge: 1,000 St

**01.07.0002 Elektronik-Waschtischmischer**
Netzabhängige, opto-elektronisch gesteuerte
Waschtisch-Mischbatterie DN 15 mit Temperaturwahlhebel und Luftsprudler mit integriertem Durchflussmengenregler, zum
Anschluss an Warm- und Kaltwasser.
Liefern und montieren.

Einzelsteuerung mit Steuerelektronik, Magnetventilkartusche, und Sensor integriert in stabilem Ganzmetallgehäuse, Messing poliert verchromt. Mit volumenreduzierter Wasserführung.
Dynamische Bewegungserkennung, Sicherheitsabschaltung bei Dauerreflexion. Anschlussschläuche mit integrierten Rückflussverhinderern
und Sieben. Mit fein einstellbarem und verdrehsicherem Temperaturanschlag.
Inklusive Verschlussblende für verdeckte Mischeinrichtung. Wandeinbau-Netzteil im Kunststoffgehäuse mit 2 m langem Anschlusskabel mit
Aderendhülsen.
Aktivierbare Funktionen über
Touch-Code am Sensor: Aktivierung / Deaktivierung der Hygienespülung (24h nach letzter
Betätigung für 10s), Reinigungsabschaltung
(3min), Befüllfunktion (60s) und Anzeige der
letzten Auslösung.

Mit Schallschutzprüfzeichen
Ausladung:  102 mm
Neigungswinkel:  22°
Mindestfließdruck:  1,0 bar
Berechnungsdurchfluss: TW 0,07l/s, TWW 0,07 l/s
Volumenstrom:  0,10 l/s bei 3 bar
Fließdruck
Anschlussspannung:  230 V AC
Betriebsspannung:  6 V DC
Schutzart:  IP55

angebotenes Fabrikat/ Typ '....................................................' vom Bieter einzutragen
Menge: 1,000 St

**01.07.0003 Sicherheits-Thermostat-Vormischer**
Sicherheits-Thermostat-Vormischer
zur Montage auf Eckventil
für Auslaufventile oder Mischarmaturen
- Verbrühschutz durch Dehnstoff-Thermoelement
- verdeckte und feststellbare Temperatureinstellung
- Anschlüsse G 3/8
 - Schmutzfangsiebe
- Rückflussverhinderer
- Thermische Desinfektion
- Legionellenspülung über Exzenterschlüssel
  ohne erneute Einjustierung möglich
- entzinkungsarmes Messing (MS 63)
- mit Anschlussgarnitur bestehend aus
  Rohranschlussgarnitur G3/8 / 10 mm
  verchromt, liefern und montieren
angebotenes Fabrikat/ Typ '....................................................' vom Bieter einzutragen
Menge: 1,000 St

**01.07.0004 Schaftventil 1 1/4"- Haube**
Waschtisch-Schaftventil, aus Messing,
verchromt, nicht verschließbar,mit Ab-
deckhaube, liefern und montieren.

R 1 1/4" x 63 x 75, einschl.
Verschraubung und Profildichtung

angebotenes Fabrikat/ Typ '....................................................' vom Bieter einzutragen
Menge: 1,000 St

**01.07.0005 Eckventil R 1/2"**
Eckventil aus Messing, DN 15, verchromt,
mit Oberteil DN 10, als Absperr- und An-
schlussventil, mit Quetschverbindung,
Bedienungskappe aus
Messing, verchromt, mit Schubrosette,
mit selbstdichtendem Anschlußgewinde,
komplett liefern und montieren.
Menge: 1,000 St

**01.07.0006 Wandstützgriff, 600 mm**
Wandstützgriff,

aus Aluminium, kratzfeste Pulverbeschichtung, mit trigonometrischer
Griffkontur zum ergonomischen Ab-
stützen und Greifen, Montageplatte
mit ausreichender Wandauflage,
verdeckte Verschraubung.
Ausladung:  600 mm
max. zul. Belastung:  100 kg
Farbton nach Wahl des Bauherren,
Befestigung mit Schrauben, verdeckt,
liefern und montieren.

angebotenes Fabrikat/ Typ '....................................................' vom Bieter einzutragen
Menge: 2,000 St

**01.07.0007 Abfallbehälter**
Abfallbehälter mit 27 Liter Volumen,
liefern und montieren.

- Edelstahl mattschwarz beschichtet
- rechteckige Grundform mit gerundeten
  Kanten
- mit innenliegender Beutelhalterung für die
  verdeckte Befestigung des Abfallbeutels
- mit Rutschsicherung durch Gummifüße
- Vier-Punkt-Befestigung
- inklusive Befestigungsmaterial
- für Aufputzmontage oder bodenstehend

angebotenes Fabrikat/ Typ '....................................................' vom Bieter einzutragen
Menge: 1,000 St

**01.07.0008 Seifen-/Desinfektionsmittelspender**
Seifen- und Desinfektionsmittelspender,
liefern und montieren.

Für 800 ml Flüssigseife oder Desinfektionsmittel. Gehäuse Edelstahl mattschwarz
beschichtet. Innenbehälter mit Pumpe austauschbar. Befüllung von oben direkt im
Spender selbst oder durch Entnahme des
Nachfüllbehälters für Befüllung außerhalb des
Spenders.
- Druckknopfbedienung
- Dosiermenge ca. 1,3 ml/Hub
- mit Einheitsschloss und Füllstandsanzeige
- abgerundete Oberseite gegen das Ablegen
  von Abfall
- Pumpe aus Kunststoff am tiefsten Punkt, so
  dass die mögliche Verkeimung der Flüssigseife
  durch regelmäßige, vollständige Entleerung vermieden werden kann
- Vier-Punkt-Befestigung
- inklusive Befestigungsmaterial und Schlüssel
- für Aufputzmontage
angebotenes Fabrikat/ Typ '....................................................' vom Bieter einzutragen
Menge: 2,000 St

**01.07.0009 Papiertuchspender**
Papierhandtuchspender,
liefern und montieren.

- Für bis zu 600 Falthandtücher
- frei befüllbar mit handelsüblichen Falthandtüchern in C- oder Z-Falzung
- Edelstahl mattschwarz beschichtet
- mit Einheitsschloss, Anti-Stau-Vorrichtung
  und Sichtfenster zur Füllstandskontrolle
- Befüllung von vorne durch Herabklappen
  des Gehäuses
- Oberseite gegen das Ablegen von Abfall
  gerundet
- Vier-Punkt-Befestigung
- inklusive Befestigungsmaterial und Schlüssel
- für Aufputzmontage
angebotenes Fabrikat/ Typ '....................................................' vom Bieter einzutragen
Menge: 1,000 St

**01.07.0010 Wandklosett 700 mm**
Tiefspül-WC, 6 l, wandhängend,
inkl. verlängertes Spülrohr,
liefern und montieren.

Bodenfreiheit 100mm bei Montagehöhe von
450mm Oberkante Keramik
Abmessungen:
Breite ca.:  350 mm
Tiefe ca.:  700 mm
Abstand Mitte Ablauf zur Wand:  200 mm
Tiefe Hahnlochbank:  125 mm
Abstand Mitte Hahnloch zur Wand: 65 mm
Farbe:  weiß(alpin)
Material:  Sanitärporzellan
CE, EN 997 - CL1 - 6A - 6C, EN 33, DIN 18040
angebotenes Fabrikat/ Typ '....................................................' vom Bieter einzutragen
Menge: 1,000 St

**01.07.0011 WC-Sitzring**
WC-Sitzring, mit durchgehender
Edelstahl-Scharnierwelle, liefern und
montieren.

Nach DIN 19516,
Farbe:  weiß
Scharnier:  Edelstahl
Material:  Duroplast
Menge: 1,000 St

**01.07.0012 Stützklappgriff, 850 mm**
Stützklappgriff,
aus Aluminium, kratzfeste Pulverbeschichtung, mit trigonometrischer
Griffkontur zum ergonomischen Ab-
stützen und Greifen, Montageplatte
mit ausreichender Wandauflage,
verdeckte Verschraubung.
Platzsparend durch zentrische
Lagerkonsole, mit robuster und wartungsfreier Gleitlagertechnik, mit
einstellbarer Bremse.
Ausladung:  850 mm
max. zul. Belastung:  100 kg
belastbar nach DIN 18 040 1-2
Farbton nach Wahl des Bauherren,
Befestigung mit Schrauben, verdeckt,
liefern und montieren.

angeboten: '....................................................' vom Bieter einzutragen
Menge: 2,000 St

**01.07.0013 Papierrollenhalter**
Papierrollenhalter,

130 x 92 mm, aus Aluminium,
kratzfeste Pulverbeschichtung,
mit selbsteinstellender, wartungsfreier
Abrollbremse.
Farbton nach Wahl des Bauherren,
liefern und montieren.

angebotenes Fabrikat/ Typ '....................................................' vom Bieter einzutragen
Menge: 1,000 St

**01.07.0014 Ersatzrollenhalter**
Ersatzrollenhalter,

ca. 290 x 81 mm, aus Aluminium,
kratzfeste Pulverbeschichtung,
mit ausgebildeter Aufnahmekontur
zur senkrechten Fixierung zweier
Papierrollen.
Farbton nach Wahl des Bauherren,
liefern und montieren.

angebotenes Fabrikat/ Typ '....................................................' vom Bieter einzutragen
Menge: 1,000 St

**01.07.0015 Rückenlehne**
Rückenlehne, ca. 400 x 200 mm, Gesamtmaß
ca. 825 x 200 mm, Montageplatte aus Aluminium,
zur Befestigung von 2 Stützklappgriffen mit
Befestigungsabstand 700 mm.
Kratzfeste Pulverbeschichtung, mittig angeordnete Rückenlehne, mit schwarzem Polster
aus PUR-Integralschaum, für Wandmontage
über dem WC nach DIN 18040 1-2,
liefern und montieren.

Farbton nach Wahl des Bauherren
Lieferung einschl. Befestigungsmaterial.

angebotenes Fabrikat/ Typ '....................................................' vom Bieter einzutragen
Menge: 1,000 St

**01.07.0016 Toilettenbürsten-Garnitur**
Toilettenbürsten-Garnitur,
für Wandbefestigung mit Schrauben,
aus Aluminium, kratzfeste Pulverbeschichtung, trichterförmiger Bürstenkopf
zum einfachen Einstecken und Herausnehmen der Bürste,
Farbton nach Wahl des Bauherren
liefern und montieren.

angebotenes Fabrikat/ Typ '....................................................' vom Bieter einzutragen
Menge: 1,000 St

**01.07.0017 Abfallbehälter**
Abfallbehälter, liefern und montieren.

- mit 10 Liter Volumen
- für die Entsorgung von Damenhygienebeuteln
- mit Klappdeckel und einer Griffleiste mit
  geringstmöglicher Berührungsfläche
- Kanten gerundet
- Vier-Punkt-Befestigung
- Edelstahl mattschwarz beschichtet
- mit innenliegender Beutelhalterung zur
  verdeckten Fixierung des Abfallbeutels
- inklusive Befestigungsmaterial
- für Aufputzmontage

angebotenes Fabrikat/ Typ '....................................................' vom Bieter einzutragen
Menge: 1,000 St

**01.07.0018 Hygienebeutelspender**
Hygienebeutelspender, liefern und
montieren.

- für ca. 25 einzelne Hygienebeutel aus
  Papier oder zwei Nachfüllkartons mit ca.
  25-30 Hygienebeuteln aus Kunststoff
- Edelstahl mattschwarz beschichtet
- Drei-Punkt-Befestigung
- inklusive Befestigungsmaterial
- für Aufputzmontage

angebotenes Fabrikat/ Typ '....................................................' vom Bieter einzutragen
Menge: 1,000 St

**01.07.0019 Waschtisch 450 x 320**
Waschtisch, mit Hahnloch, Befestigung
am Sanitärständer, liefern und montieren.

Mit reinigungsoptimierter, nach innen geneigter Beckenrandgestaltung. Abgesenkte
Hahnlochbank mit hygienisch, reinigungsfreundlicher Aufkantung zur Wand. Zügiger
Spritzwasserrücklauf durch leicht geneigte
Ablageflächen.
Abmessungen außen:
Breite ca:  450 mm
Tiefe ca:  320 mm
Höhe ca:  117,5 mm
Abmessungen Innenbecken:
Breite ca:  390 mm
Tiefe ca:  320 mm
Höhe ca:  125 mm
EN 14688 - CL20, EN 31
Farbe:  weiß (alpin)
Material:  Sanitärporzellan

angebotenes Fabrikat/ Typ '....................................................' vom Bieter einzutragen
Menge: 2,000 St

**01.07.0020 Waschtisch 550 x 440**
Waschtisch, mit Hahnloch, Befestigung
am Sanitärständer, liefern und montieren.

Mit reinigungsoptimierter, nach innen geneigter Beckenrandgestaltung. Abgesenkte
Hahnlochbank mit hygienisch, reinigungsfreundlicher Aufkantung zur Wand. Zügiger
Spritzwasserrücklauf durch leicht geneigte
Ablageflächen.
Abmessungen außen:
Breite ca:  550 mm
Tiefe ca:  440 mm
Höhe ca:  195 mm
Abmessungen Innenbecken:
Breite ca:  450 mm
Tiefe ca:  270 mm
Höhe ca:  145 mm
EN 14688 - CL20, EN 31
Farbe:  weiß (alpin)
Material:  Sanitärporzellan
angebotenes Fabrikat/ Typ '....................................................' vom Bieter einzutragen
Menge: 8,000 St

**01.07.0021 Elektronik-Waschtischmischer**
Netzabhängige, opto-elektronisch gesteuerte
Waschtisch-Mischbatterie DN 15 mit Temperaturwahlhebel und Luftsprudler mit integriertem Durchflussmengenregler, zum
Anschluss an Warm- und Kaltwasser.
Liefern und montieren.

Einzelsteuerung mit Steuerelektronik, Magnetventilkartusche, und Sensor integriert in stabilem Ganzmetallgehäuse, Messing poliert verchromt. Mit volumenreduzierter Wasserführung.
Dynamische Bewegungserkennung, Sicherheitsabschaltung bei Dauerreflexion. Anschlussschläuche mit integrierten Rückflussverhinderern
und Sieben. Mit fein einstellbarem und verdrehsicherem Temperaturanschlag.
Inklusive Verschlussblende für verdeckte Mischeinrichtung. Wandeinbau-Netzteil im Kunststoffgehäuse mit 2 m langem Anschlusskabel mit
Aderendhülsen. Aktivierbare Funktionen über
Touch-Code am Sensor: Aktivierung / Deaktivierung der Hygienespülung (24h nach letzter
Betätigung für 10s), Reinigungsabschaltung
(3min), Befüllfunktion (60s) und Anzeige der
letzten Auslösung.

Schallschutzprüfzeichen  P-IX 19527/IO
Ausladung:  102 mm
Neigungswinkel:  22°
Mindestfließdruck:  1,0 bar
Berechnungsdurchfluss: TW 0,07l/s, TWW 0,07 l/s
Volumenstrom:  0,10 l/s bei 3 bar
Fließdruck
Anschlussspannung:  230 V AC
Betriebsspannung:  6 V DC
Schutzart:  IP55

angebotenes Fabrikat/ Typ '....................................................' vom Bieter einzutragen
Menge: 5,000 St

**01.07.0022 Selbstschluss-Thermostatarmatur**
Selbstschluss-Thermostatarmatur DN 15
als Wandbatterie, liefern und montieren.

mit verbrühungssicherem Safe-Touch-Ge-
häuse für Waschanlagen, arretierbarem
Schwenkauslauf und Laminarstrahlregler
mit integriertem Durchflussmengenregler.
Zum Anschluss an Warm- und Kaltwasser.
Mit Rückflussverhinderer und Anschlussverschraubung gekröpft mit absperrbarer
Wassermengenregulierung, Sieb und
Schraubrosette. Selbstschlussventil mit
kolbenloser Bauart, selbsttätig und rückschlagfrei schließend. Fließzeit einstellbar.
Auslösung über seitliche Ventiltaste mit Rückstellfunktion. Thermostatkartusche mit Dehnstoffelement mit nicht steigender Spindel,
einstellbarem Temperaturanschlag und Sicherheitssperre als Verbrühungsschutz bei Kaltwasserausfall. Mit Vandalismus hemmendem
Temperaturwahlgriff durch integrierten Überdrehschutz, seitlich angeordnet, mit Möglichkeit zur Durchführung einer manuellen thermischen Desinfektion. Ganzmetallausführung,
Messing poliert verchromt, Armaturengehäuse
aus bleiarmem Messing, gemäß den Anforderungen der TrinkwV und Empfehlungen der DIN
50930-6.
Ausladung: 200 mm

angebotenes Fabrikat/ Typ '....................................................' vom Bieter einzutragen
Menge: 5,000 St

**01.07.0023 Schaftventil 1 1/4"- Haube**
Waschtisch-Schaftventil, aus Messing,
verchromt, nicht verschließbar,mit Ab-
deckhaube, liefern und montieren.

R 1 1/4" x 63 x 75, einschl.
Verschraubung und Profildichtung

angebotenes Fabrikat/ Typ '....................................................' vom Bieter einzutragen
Menge: 10,000 St

**01.07.0024 Eckventil R 1/2"**
Eckventil aus Messing, DN 15, verchromt,
mit Oberteil DN 10, als Absperr- und An-
schlussventil, mit Quetschverbindung,
Bedienungskappe aus
Messing, verchromt, mit Schubrosette,
mit selbstdichtendem Anschlußgewinde,
komplett liefern und montieren.
Menge: 10,000 St

**01.07.0025.0 Sicherheits-Thermostat-Vormischer**
Sicherheits-Thermostat-Vormischer zur Montage auf Eckventil
für Auslaufventile oder Mischarmaturen
- Verbrühschutz durch Dehnstoff-Thermoelement
- verdeckte und feststellbare Temperatureinstellung
- Anschlüsse G 3/8
 - Schmutzfangsiebe
- Rückflussverhinderer
- Thermische Desinfektion
- Legionellenspülung über Exzenterschlüssel
  ohne erneute Einjustierung möglich
- entzinkungsarmes Messing (MS 63)
- mit Anschlussgarnitur bestehend aus
  Rohranschlussgarnitur G3/8 / 10 mm
  verchromt, liefern und montieren

angebotenes Fabrikat/ Typ '....................................................' vom Bieter einzutragen
Menge: 5,000 St

**01.07.0026 Abfallbehälter**
Abfallbehälter mit 27 Liter Volumen,
liefern und montieren.

- Edelstahl mattschwarz beschichtet
- rechteckige Grundform mit gerundeten
  Kanten
- mit innenliegender Beutelhalterung für die
  verdeckte Befestigung des Abfallbeutels
- mit Rutschsicherung durch Gummifüße
- Vier-Punkt-Befestigung
- inklusive Befestigungsmaterial
- für Aufputzmontage oder bodenstehend

angebotenes Fabrikat/ Typ '....................................................' vom Bieter einzutragen
Menge: 8,000 St

**01.07.0027 Seifen-/Desinfektionsmittelspender**
Seifen- und Desinfektionsmittelspender,
liefern und montieren.

Für 800 ml Flüssigseife oder Desinfektionsmittel. Gehäuse Edelstahl mattschwarz
beschichtet. Innenbehälter mit Pumpe austauschbar. Befüllung von oben direkt im
Spender selbst oder durch Entnahme des
Nachfüllbehälters für Befüllung außerhalb des
Spenders.
- Druckknopfbedienung
- Dosiermenge ca. 1,3 ml/Hub
- mit Einheitsschloss und Füllstandsanzeige
- abgerundete Oberseite gegen das Ablegen
  von Abfall
- Pumpe aus Kunststoff am tiefsten Punkt, so
  dass die mögliche Verkeimung der Flüssigseife
  durch regelmäßige, vollständige Entleerung vermieden werden kann
- Vier-Punkt-Befestigung
- inklusive Befestigungsmaterial und Schlüssel
- für Aufputzmontage

angebotenes Fabrikat/ Typ '....................................................' vom Bieter einzutragen
Menge: 10,000 St

**01.07.0028 Papiertuchspender**
Papierhandtuchspender,
liefern und montieren.

- Für bis zu 600 Falthandtücher
- frei befüllbar mit handelsüblichen Falthandtüchern in C- oder Z-Falzung
- Edelstahl mattschwarz beschichtet
- mit Einheitsschloss, Anti-Stau-Vorrichtung
  und Sichtfenster zur Füllstandskontrolle
- Befüllung von vorne durch Herabklappen
  des Gehäuses
- Oberseite gegen das Ablegen von Abfall
  gerundet
- Vier-Punkt-Befestigung
- inklusive Befestigungsmaterial und Schlüssel
- für Aufputzmontage
angebotenes Fabrikat/ Typ '....................................................' vom Bieter einzutragen
Menge: 8,000 St

**01.07.0029 Tiefspül-WC**
Tiefspül-WC, 4,5/6 l, wandhängend, für
Wandeinbauspülkasten oder Wandeinbaudruckspüler, CE-gekennzeichnet, liefern
und montieren.

Farbe:  weiß (alpin)
Material:  Sanitärporzellan

Erhöhte Keramikoberkante von 410 mm
bei Standardbefestigungshöhe Bodenfreiheit 70 mm. Mit vollständig glasiertem
Spülrand und Kunststoff-Spülverteiler für
gleichbleibendes Spülbild.
Abmessungen:
Breite:  360 mm
Tiefe:  540 mm
CE, EN 997 - CL1 - 5/6A - 6C, EN 33
Erhöhte Keramikoberkante von 410 mm
bei Standardbefestigungshöhe Bodenfreiheit 70 mm.

angebotenes Fabrikat/ Typ '....................................................' vom Bieter einzutragen
Menge: 6,000 St

**01.07.0030 WC-Sitz mit Deckel**
WC-Sitz mit Deckel, höhenverstellbare
L-Scharniere aus Edelstahl, liefern und
montieren.

Farbe:  weiß
Scharnier:  Edelstahl
Material:  Duroplast (Urochem)
Befestigung:  von unten

Abmessungen passend zu WC aus Vorposition:

angebotenes Fabrikat/ Typ '....................................................' vom Bieter einzutragen
Menge: 6,000 St

**01.07.0031 Papierrollenhalter**
Papierrollenhalter,
ca.130 x 92 mm, aus Aluminium,
kratzfeste Pulverbeschichtung,
mit selbsteinstellender, wartungsfreier
Abrollbremse.
Farbton nach Wahl des Bauherren,
liefern und montieren.

angebotenes Fabrikat/ Typ '....................................................' vom Bieter einzutragen
Menge: 6,000 St

**01.07.0032 Ersatzrollenhalter**
Ersatzrollenhalter,
ca. 290 x 81 mm, aus Aluminium,
kratzfeste Pulverbeschichtung,
mit ausgebildeter Aufnahmekontur
zur senkrechten Fixierung zweier
Papierrollen.
Farbton nach Wahl des Bauherren,
liefern und montieren.

angebotenes Fabrikat/ Typ '....................................................' vom Bieter einzutragen
Menge: 6,000 St

**01.07.0033 Toilettenbürsten-Garnitur**
Toilettenbürsten-Garnitur,

für Wandbefestigung mit Schrauben,
aus Aluminium, kratzfeste Pulverbeschichtung, trichterförmiger Bürstenkopf
zum einfachen Einstecken und Herausnehmen der Bürste,
Farbton nach Wahl des Bauherren
liefern und montieren.

angebotenes Fabrikat/ Typ '....................................................' vom Bieter einzutragen
Menge: 6,000 St

**01.07.0034 Abfallbehälter**
Abfallbehälter, liefern und montieren.

- mit 10 Liter Volumen
- für die Entsorgung von Damenhygienebeuteln
- mit Klappdeckel und einer Griffleiste mit
  geringstmöglicher Berührungsfläche
- Kanten gerundet
- Vier-Punkt-Befestigung
- Edelstahl mattschwarz beschichtet
- mit innenliegender Beutelhalterung zur
  verdeckten Fixierung des Abfallbeutels
- inklusive Befestigungsmaterial
- für Aufputzmontage

angebotenes Fabrikat/ Typ '....................................................' vom Bieter einzutragen
Menge: 1,000 St

**01.07.0035 Hygienebeutelspender**
Hygienebeutelspender, liefern und
montieren.

- für ca. 25 einzelne Hygienebeutel aus
  Papier oder zwei Nachfüllkartons mit ca.
  25-30 Hygienebeuteln aus Kunststoff
- Edelstahl mattschwarz beschichtet
- Drei-Punkt-Befestigung
- inklusive Befestigungsmaterial
- für Aufputzmontage

angebotenes Fabrikat/ Typ '....................................................' vom Bieter einzutragen
Menge: 1,000 St

**01.07.0036 Urinal**
Urinal, Zulauf von hinten, Abgang nach
hinten, inkl. Kerafix Befestigungssystem,
liefern und montieren.

Farbe:  weiß (alpin)
Material:  Sanitärporzellan

Zugelassen für Wassersparendes 0,5 Liter
Spülvolumen. Reinigungsfreundlich durch
komplett geschlossene Seitenflächen.
Schnelle Montage mit dem verdecketen
Kerafix-Befestigungssystem.
Abmessungen:
Breite ca.:  325 mm
Tiefe ca.:  300 mm
Höhe ca.:  580 mm
EN 13407 CL1 - I - 1C
Einschl.:
Urinalsieb, Urinalgeruchsverschluss,
Abgang horizontal: d50mm weiß-alpin,
angebotenes Fabrikat/ Typ '....................................................' vom Bieter einzutragen
Menge: 5,000 St

**01.07.0037 Ausgußbecken**
Stahl-Ausgussbecken, weiß emailliert

Stahlblech mit Emaille zur Wandmontage
mit Rückwand und Klapprost als Zubehör

Maße: ca. 495 × 335 × 370 mm (B × T × H)
incl. Befestigungsmaterial, liefern und
montieren.

angebotenes Fabrikat/ Typ '....................................................' vom Bieter einzutragen
Menge: 1,000 St

**01.07.0038 Geruchverschluss**
Geruchverschluß für Ausgußbecken, aus
Kunststoff, heißwasserbeständig,
Farbton:  weiss
als Röhrengeruchverschluss, für Wandanschluss, mit Rosette liefern und montieren
R 1 1/2" x DN 40.
Menge: 1,000 St

**01.07.0039 Ablaufventil**
Ablaufventil aus Messing, verchromt, als
Simplexventil mit Stopfen, einschl. Verschraubung liefern und montieren
R 1 1/2"
Menge: 1,000 St

**01.07.0040 Spültisch-Wandbatterie 200 mm**
Spültisch-Wandbatterie, DN 15, für
Wandmontage.

Longlifef-Oberteil, Chromoberflächen,
Metallgriffe, wärmeisoliert, schwenkbarer
Rohrauslauf 360°, Ausladung 200 mm,
Mousseur, S-Anschlüsse, liefern und
montieren.

angebotenes Fabrikat/ Typ '....................................................' vom Bieter einzutragen
Menge: 1,000 St

**01.07.0041 Brausebatterie**
Brausebatterie, liefern und montieren.

- mit Temperaturendanschlag
 - Temperaturbegrenzer einstellbar,
- S-Anschlüsse, Abdeckung(en), Rosetten
- Temperatureinstellgriff, Durchflusseinstellgriff,
 - Oberteil mit keramischen Dichtscheiben zur
  Wassermengeneinstellung für einen Abgang,
  Thermostatkartusche zur Temperaturreglung,
  Rückflussverhinderer, Schmutzfilter
- Armaturenkörper aus entzinkungsbeständigem
  Messing (DZR)
- Heißwassersperre einstellbar, Sicherheitssperre gegen Verbrühen
  bei 38°C,
Fließeigenschaften
Durchfluss bei 3 bar  ~15.6 l/min
Technische Eigenschaften
Rückflussverhinderer nach DIN EN1717 EB
Anschlussgröße  G1/2
Warmwasserversorgung  max. +80°C
Installationsabstand  CC150± 10 mm
Werkstoff  Messing
Arbeitsdruck  1 - 10 bar
Geräuschklasse  I (ISO 3822)
angebotenes Fabrikat/ Typ '....................................................' vom Bieter einzutragen
Menge: 8,000 St

**01.07.0042 Handbrause**
Handbrause, DN 15,
liefern und montieren.
- Durchflussmenge: 12 l/min, gemessen
  bei 3 bar Fließdruck
- Arbeitsdruck 0,5 - 5 bar
- 3-strahlig

angebotenes Fabrikat/ Typ '....................................................' vom Bieter einzutragen
Menge: 8,000 St

**01.07.0043 Brauseschlauch**
Brauseschlauch mit Entleerventil
liefern und montieren.

- Anschluß G 1/2" x G 1/2"
- Schlauchkonus mit integriertem
  Verdrehschutz
- Länge: 1500 mm

angebotenes Fabrikat/ Typ '....................................................' vom Bieter einzutragen
Menge: 8,000 St

**01.07.0044 Spueltisch-Einhand-Einlochbatterie**
Spueltisch-Einhand-Einlochbatterie,
DN 15, liefern und montieren.

- Ausladung ca.: 210 mm
- Auslauf: gegossen, 150 Grad schwenkbar
- Durchflussmenge: mind. 12 l/min, gemessen bei
  3 bar Fliessdruck
- Armaturenkoerper: entzinkungsarmes
  Messing (MS 63)
- Messing in Trinkwasserkontakt enthaelt
  weniger als 0,3% Blei
- Oberflaechen in Trinkwasserkontakt sind
  frei von Nickelbeschichtung
- Vollhebel (Metall)
- W+K-Kennzeichnung
- Luftsprudler
- Anschluss ueber flexible Druckschlaeuche
  G 3/8 - DVGW W270 zugelassen
- Montage fuer Arbeitsplatten bis 45 mm
- einstellbare Heisswassersperre
- einstellbare Wassermengenbegrenzung
  bis ca. 6 l/min

angebotenes Fabrikat/ Typ '....................................................' vom Bieter einzutragen
Menge: 2,000 St

**01.07.0045 Eckventil R 1/2"**
Eckventil aus Messing, DN 15, verchromt,
mit Oberteil DN 10, als Absperr- und An-
schlussventil, mit Quetschverbindung,
Bedienungskappe aus
Messing, verchromt, mit Schubrosette,
mit selbstdichtendem Anschlußgewinde,
komplett liefern und montieren.
Menge: 2,000 St

**01.07.0046 Kombinationseckventil R 1/2"**
Kombinations-Eckventil liefern und montieren.
Mit Schlauchverschraubung, Rückflussverhinderer, Verlängerung sowie Schubrosette
und selbstdichtendem Anschlussgewinde.
Nennweite:  1/2"
Nenndruck:  10 bar
Menge: 2,000 St

**01.07.0047 Sicherheits-Thermostat-Vormischer**
Sicherheits-Thermostat-Vormischer
zur Montage auf Eckventil
für Auslaufventile oder Mischarmaturen
- Verbrühschutz durch Dehnstoff-Thermoelement
- verdeckte und feststellbare Temperatureinstellung
- Anschlüsse G 3/8
 - Schmutzfangsiebe
- Rückflussverhinderer
- Thermische Desinfektion
- Legionellenspülung über Exzenterschlüssel
  ohne erneute Einjustierung möglich
- entzinkungsarmes Messing (MS 63)
- mit Anschlussgarnitur bestehend aus
  Rohranschlussgarnitur G3/8 / 10 mm
  verchromt, liefern und montieren

angeboten: '....................................................' vom Bieter einzutragen
Menge: 2,000 St

**01.07.0048 Spülen-Geruchverschluss**
Spülen-Geruchverschluss für 1 Becken mit
Überlauf und Anschluss für Spülmaschinenschlauch, aus Kunststoff weiss, als Röhrengeruchverschluss, für Wandanschluss, mit
Rosette,
R 1 1/2" x DN 40.
Menge: 2,000 St

**01.07.0049 Einstellung von Auslaufarmaturen.**
*** Pauschalposition
Einstellung der Laufzeiten und Temperaturbergrenzungen von Selbstschlussarmaturen.

Gesamtzahl der Armaturen:  20 Stück
12 WT- und 8 DU-Armaturen.

Die Laufzeiten und max. Temperaturen
sind mit dem Bauherrn abzustimmen
und die durchgeführten Einstellungen
sind zu dokumentieren, das Einstellprotokoll ist dem Bauherren zu übergeben.
Menge: 1,000 Psch

#### Abschnitt 01.08 Dokumentation und Wartung

**01.08.0001 Bestandsunterlagen Sanitär**
*** Pauschalposition
Für die Erstellung der Bestandsunterlagen in 3-facher Ausfertigung, sauber in
Büro-Ordnern abgeheftet, die Bestandsunterlagen enthalten jeweils:
- farbig angelegte Grundrisse  M=1:50
- farbig angelegte Detailplaene M=1:25
- farbig angelegte Strangschema M=1:50
- farbig angelegte Schalt-/Regelschema
- Stromlaufpläne/Schaltschrankpläne
- Bedienungsanweisung der Aggregate
- Betriebswerte der Anlage
- Beschreibung der Anlage
- Herstellernachweise
- Bedienungs- und Wartungsanweisung in
  ausführlicher Form
- Wartungsplan in Tabellenform mit An-
  gabe der zu wartenden Teile (Pumpen,
  Filter, Ventile etc.) und Art der Wartung
  (z.B. Sichtkontrolle, Reinigung, Funktionskontrolle etc.):
  - täglich
  - wöchentlich
  - monatlich
  - jährlich
  mit Angabe der Ausführung durch
  - Bedienpersonal
  - Fachkraft
  - Fachbetrieb
Die Unterlagen sind mindestens 5 Tage
vor Schlussabnahme dem Auftraggeber zu
übergeben. Desweiteren sind die Revisionszeichnungen digital per download-file
zu übergeben.
Menge: 1,000 Psch

**01.08.0002 Wartung Sanitäranlage**
*** Pauschalposition
Für die Wartung der vor beschriebenen
Sanitäranlage für die Dauer der Gewährleistungszeit.
Der Einheitspreis umfaßt alle Arbeiten,
die zur Aufrechterhaltung der Gewährleistung erforderlich sind (keinen Jahrespauschalpreis angeben, sondern für die gesamte Gewährleistungszeit), auch Arbeiten, die durch Werkspersonal der Gerätehersteller ausgeführt werden müssen (z.B.
Druckerhöhungsanlagen, Feuerlöschsysteme etc.). Hilfsstoffe und Verschleißteile
werden separat vergütet.
Für die vereinbarte Wartung wird ein detaillierter, separater Wartungsvertrag abgeschlossen, die Kosten werden anteilmäßig jährlich, nach Ausführung der
Wartung beglichen.
Menge: 1,000 Psch

**01.08.0003 Unterlagen / Angaben**
*** Pauschalposition
Der Auftragnehmer erstellt nach erfolgter
Prüfung der ihm übergebenen Planungsunterlagen für nachstehende Nebengewerke
folgende technische Unterlagen / Angaben,
unterteilt nach Bauelementen, zur Verfügung:

Elektroinstallation:
- Anschlußleistungen in kW
- Anschlußklemmlisten
- Detailbilder Anschlusspunkte
- Kabelzuglisten mit Angabe der Ausgangs-
  und Zielorte als Liste und in Plänen und
  Bezeichnung vor Ort

Trockenbau / Deckenverkleidung:
- Installations- und Montageanleitungen für
  Trockenbauinstallationen der Installationselemente / und Rohrleitungen
- Größe, Lage und Anzahl von Revisionsöffnungen in Wänden und Decken in Plänen

Wärmedämmung / Brandschutz
- brandschutztechnische Angaben entsprechend den Durchführungen
Menge: 1,000 Psch

**01.08.0004 Kabelauflegen**
*** Pauschalposition
Für das Abisolieren, Einführen und Auflegen
der bauseits verlegten Elektrokabel an allen
Elektrogeräten des Leistungsverzeichnisses.
Menge: 1,000 Psch

#### Abschnitt 01.09 Baustelleneinrichtung

**01.09.0001 Baustelleneinrichtung**
*** Pauschalposition
Einrichten und Räumen der Baustelle, Vorhalten der Baustelleneinrichtung für die Dauer der
Ausführung, darin enthalten:
- An- und Abfuhr aller erforderlichen Maschinen,
  Geräte, Gerüste, Stoffe, Unterkunfts-, Lager-
  und Werkstattcontainer
- Auf- und Abbau und Vorhaltung von fahrbaren
  Montagegerüsten mit Arbeitsbühnen von 2 m
  Höhe über Gelände oder Fußboden.
- Einrichten von Montageplätzen
- Anliefern und Aufbauen
- Betreiben der Baustelle
Menge: 1,000 Psch
